# Sanierung Bettenhaus 2
Angebotsaufforderung (GAEB 90, DA83)
Eröffnung: 17.08.21 08:50
Währung: EUR
Auftraggeber: Sportschule Baden-Baden Steinbach im Badischen Sportbund Fre

## Putz- u. Trockenbauarbeiten
Datum: 14.07.21

### 01 Putz- u. Trockenbauarbeiten

*Hinweis*
BAUBESCHREIBUNG

Die Sportschule Steinbach plant den Umbau und die
Sanierung vom Bettenhaus 2, einem dreigeschossigen
Gebäude mit zentral gelegenen Haupttreppenhaus.

Im 2.OG werden vier bestehende Zimmer zu Rollstuhl
gerechten Zimmern umgebaut, die Wände werden versetzt
und die Bäder neu errichtet.
In 12 weiteren Zimmern werden die Bäder mit neuer
Sanitär-Installation und  Lüftern erneuert.
In den Zimmern werden Boden-, Wand- und Deckenflächen
erneuert, neue Türen werden eingebaut.
Die Elektroinstallation wird in Zimmern und Bädern
erneuert und neue Beleuchtung eingebaut.
Alle Räume erhalten eine neue Möblierung.
Im Flur wird ein Zimmer für den Studienleiter errichtet
mit neuem Bad.
Die Flure erhalten einen neuen Bodenbelag, Wand- und
Deckenanstrich.

Im 1.OG werden in 7 Zimmern die Bäder mit neuer
Sanitär-Installation und Lüftern erneuert.
In den Zimmern werden Boden-, Wand- und Deckenflächen
erneuert, die Türen werden erneuert.
Die Flure erhalten einen neuen Wand- und
Deckenanstrich, teilweise wird der Boden erneuert.
Die Elektroinstallation wird in Zimmern und Bädern
erneuert und neue Beleuchtung installiert.
Alle Räume erhalten eine neue Möblierung.
Ein Behinderten-WC wird in einem bestehenden Lagerraum
eingebaut.
Im Schwimmbadbereich wird eine neue Lehrerumkleide
errichtet.

Im EG werden in Teilbereichen die Böden aufbereitet und
die Wände und Decken gestrichen.
Bestehende Lagerräume werden renoviert.
Die Sanitärleitungen aus dem 1.OG werden über der Decke
im EG teilweise angeschlossen.
Hierfür werden in Teilbereichen die Gipskartondecken
demontiert und später wieder montiert.

Im KG werden neue Brandschutztüren eingebaut.
Ein Unterfluraufzug wird eingebaut, mit dem Lasten vom
EG ins KG befördert werden können.
Zum Aufzug wird ein neuer gepflasteter Fussweg
errichtet.

Das Treppenhaus erhält einen neuen Anstrich, die
Bodenbeläge werden aufbereitet, eine neue Beleuchtung
wird installiert.

Alle Zimmer werden mit Rauchmeldern ausgestattet, die
Brandmeldeanlage wird erweitert
und auf die Feuerwehr aufgeschaltet, die
Sicherheitsbeleuchtung wird ergänzt.
Die bestehende Aufzugsanlage am Treppenhaus wird
saniert und behindertengerechte Aufzugskabinen
eingebaut.

Lagerflächen für Material werden entlang der Südseite
am Gebäude bereitgestellt.
Materialanlieferungen sind mit der Bauleitung
abzustimmen.

Baustellen-WC´s mit Waschbecken werden bauseits bereit
gestellt.

Auf Grund der Covid-19-Situation sind die derzeit
gültigen Hygiene- und Gesundheitsschutzmassnahmen im
räumlichen Kontext zur Baustelle einzuhalten.
Im  Zugangsbereich zur Baustelle, im EG und im
Treppenhaus sind Masken zu tragen.

#### 01.01 Putzarbeiten innen

*Hinweis*
Arbeitsgerüst als Innengerüst aufstellen.

**01.01.0001 Arbeitsgerüst als Innengerüst aufbauen, vorhalten und abbauen**
Innengerüst entsprechend den Richtlinien nach DIN
18451 und DIN 4420 sowie den Sicherheitsbestimmungen
der Bauberufsgenossenschaften, bestehend aus einer
Stahlrohrkonstruktion mit einer Arbeitsbühne incl. der
erforderlichen Leitern sowie allseitigem Seitenschutz,
aufbauen, für die Grundeinsatzzeit gebrauchsüberlassen
und abbauen.
Lastklasse: 3
Gerüstbreite: 70cm
Aufstellort: Treppenhaus, KG bis 2.OG
Menge: 40,000 m

*Hinweis*
Schutzabdeckung innen
Besondere Maßnahmen zum Schutz nicht zu bearbeitender
Bauteile im Innenbereich.

**01.01.0002 Besondere Maßnahmen zum Schutz von Fenstern, Türen, innen**
Schutzabdeckung von Fenstern und Türen, innen
einschließlich Abkleben, Unterhaltung und späterer
Beseitigung/Entsorgung.
Abdeckung bestehend aus: Abdeckplane Profi PE-LD 1531,
Dicke ca. 0,015 mm und Klebeband
Fabrikat: Brillux
Angebotenes Fabrikat:_________________________
  (vom Bieter
einzutragen)
Menge: 100,000 m2

**01.01.0003 Besondere Maßnahmen zum Schutz der Bodenflächen, innen**
Ganzflächige besondere Schutzabdeckung von
Bodenflächen einschließlich Unterhaltung sowie
späterer Beseitigung und Entsorgung.
Abdeckung bestehend aus:
Maler-Abdeckvlies 1533 und Klebeband
(sofern nicht vorgegeben, vom Bieter einzutragen)
Fabrikat: Brillux

Angebotenes Fabrikat:_________________________
  (vom Bieter
einzutragen)
Menge: 400,000 m2

**01.01.0004 Eckprofile**
Eckprofile aus verzinktem Stahlblech auf Putzdicke lot-
und/oder fluchtrecht versetzt
Produkt:  z.B. Protektor Nr. 1007 o.gl.

Angebotenes Fabrikat:_________________________
  (vom Bieter
einzutragen)
Menge: 200,000 m

**01.01.0005 Abschlussprofile**
Abschlußprofile aus verzinktem Stahlblech auf Putzdicke
lot- und fluchtrecht versetzt.
Produkt:  z.B. Protektor Nr. 1212 o.gl.

Angebotenes Fabrikat:_________________________
  (vom Bieter
einzutragen)
Menge: 50,000 m

**01.01.0006 Putzleisten**
Putzleisten aus verzinktem Stahlblech für Wandflächen
mit erhöhten Anforderungen an die Ebenheiten lot-,
flucht- und
winkelrecht auf Putzdicke versetzt.
Produkt:  z.B. Protektor Nr. 1105 o.gl.

Angebotenes Fabrikat:_________________________
  (vom Bieter
einzutragen)
Menge: 50,000 m

**01.01.0007 Armierungsgewebe**
Armierungsgewebe  aus hochreißfestem, alkalibeständigem
Armierungsgewebe 8x8 mm über Rohbau-Materialwechsel im
Putzgrund, labilen Putzgrund u.ä. in obere Putzhälfte
faltenfrei einbetten. Die Überlappung von
Putzbewehrungen muss mindestens 100 mm betragen, auf
benachbarte Bauteile200 mm.
Fabrikat: Gittex, o.glw.

Angebotenes Fabrikat:_________________________
  (vom Bieter
einzutragen)
Menge: 50,000 m2

**01.01.0008 Beiputzen von Leitungsschlitzen**
Beiputzen von Leitungsschlitzen mit Breite bis 5cm
Menge: 100,000 m

**01.01.0009 Haftbrücke**
Haftnbrücke für Kalk-, Kalkzement- und Zementputze auf
Ortbeton-Wände inkl. Teilbereichen aus eingelegten
Hartschaumplatten, Oberfläche mit Zahntraufel
aufkämmen.
Fabrikat: Maxilin fit 50, o.glw.

Angebotenes Fabrikat:_________________________
  (vom Bieter
einzutragen)
Menge: 20,000 m2

**01.01.0010 Deckenputz als Unterputz Q2**
Deckenputz als Unterputz Q2 mit einlagigem Kalk-
Zementputz CS II (MG P II) auf vorbereitete Decken
(maxit multi 280) aus Beton
Auftragsstärke nach DIN V 18550, fluchtrecht
hergestellt als Unterputz, beschichtungsbereit
abgezogene Putzfläche Qualitätsstufe: Q 2
Geschosshöhe bis 3 m

Angebotenes Fabrikat:_________________________
  (vom Bieter
einzutragen)
Menge: 30,000 m2

**01.01.0011 Wandputz als Unterputz Q2**
Wandputz als Unterputz Q2 mit einlagigem Kalk-
Zementputz CS II (MG P II) auf
vorbereitete Wänden aus Ytong + KS-Mauerwerk
Auftragsstärke nach DIN V 18550, fluchtrecht
hergestellt als Unterputz, beschichtungsbereit
abgezogene Putzfläche Qualitätsstufe: Q 2 Geschosshöhe
bis 2,98m
Fabrikat: Maxit IP18e, o.glw.

Angebotenes Fabrikat: ___________________________
  (vom Bieter
einzutragen)
Menge: 120,000 m2

**01.01.0012 Leibungen Wandputz**
Liefern und Auftragen von Wandputz wie zuvor
beschrieben im Bereich von Leibungen bei allen
Öffnungen (z.B. Fenster/Türen, etc.).

Leibungstiefe: bis 240mm
Menge: 20,000 m

#### 01.02 Trockenbauwände

**01.02.0001 Gipskartonständerwand, d=12,5cm, 45dB**
W111.de Metallständerwand F30 GKF 12,5, bis 6,55 m
Wandhöhe, Dicke 125 mm, 45 dB
Nichttragende innere Trennwand DIN 4103-1 als
Montagewand,

Höhe in m 2,70, Dicke 125 mm,

Bewertetes Schalldämm-Maß DIN 4109 Rw,R 45 dB.

Feuerwiderstandsklasse DIN 4102-2: F30.

Umlaufende Anschlüsse starr,
vorhandener Befestigungsuntergrund Stahlbeton/
Mauerwerk '' / Leichtbeton *,
Ausführung mit Unterkonstruktion aus verzinkten
Stahlblechprofilen DIN 18182-1,
Metallständer MW 100, Boden und Deckenanschlüsse mit
Randprofilen UW 100.
Dämmschicht aus Mineralwolle nach DIN EN 13162, Dicke
80 mm,
Wärmeleitfähigkeit  0,040 W/(mK),*
längenbezogener Strömungswiderstand nach DIN EN 29053:
r = 5 kPa·s/m²,
einlagig, dicht stoßen, abrutschsicher verlegen*

Beplankung beidseitig aus Gipsplatten GKF DIN 18180:
Knauf Feuerschutzplatte, Verarbeitung gemäß DIN 18181,
einlagig,
Plattendicke 12,5 mm.

Verspachtelung der Gipsplatten gemäß Merkblatt Nr. 2
des Bundesverbandes der Gipsindustrie e.V.
Qualitätsstufe Q2 Standardverspachtelung.

Ausführung gemäß Knauf Detailblatt W11.de.
System: Knauf Metallständerwand W111.de
Feuerschutzplatte

Fabrikat: Knauf Insulation Trennwand-Dämmrolle TI 140
T/
Trennwand-Dämmplatte TP 115  oder glw.

Angebotenes Fabrikat:_________________________
  (vom Bieter
einzutragen)

Einbauort: 2.OG, Zi. Studienleiter
Menge: 50,000 m2

**01.02.0002 Gipskartonständerwände, 12,5 cm**
Liefern und montieren von Gipskartonständerwand,
bestehend aus Einfach-Ständerwerk als Installationswand
aus verzinkte Profile MW75/50/06 mm
beidseitig dreilagig beplankt mit Schallschutzplatten
GKB 12,5mm Dämmstoffzwischenlage mit
Mineralfaserdämmstoff nach DIN 18 165, Teil 1, Dicke 60
mm, einlagig, dicht gestossen, abrutschsicher verlegt,
WLG040
Befestigung mit Schnellbauschrauben bewertetes
Schalldämmmass DIN4109 Rw, R53dB
Gesamtdicke der Konstruktion:  d= 125mm
Einbauhöhe:  2,70 m
Die Oberfläche der GK-Platten sowie die Stöße sind
sauber zu verspachteln.
Fabrikat:  "System Knauf W112" o.glw.

Angebotenes Fabrikat:_________________________
  (vom Bieter
einzutragen)
Menge: 150,000 m2

**01.02.0003 Unterdecke**
D112.de Unterdecke, GKB 12,5 mm
Unterdecke DIN 18168-1,

Einbauhöhe: bis 3 m, Abhängehöhe: 25 cm,

Befestigungsuntergrund: Stahlbeton
Ausführung der Unterkonstruktion aus verzinkten
Stahlblechprofilen DIN 18182-1,
als Grund- und Tragprofile CD 60/27, Befestigung mit
Direktabhängern/ Draht mit Öse+ Ankerfix/ Kombihänger
*/
Nonius mit Noniusbügel/ Nonius-Hänger-Unterteil/
Kombihänger *, und bauaufsichtlich zugelassenen
Befestigungsmitteln.

Decklage/Bekleidung aus Gipsplatten GKB DIN 18180:
Knauf Bauplatten, einlagig, Plattendicke 12,5 mm,
Verarbeitung gemäß DIN 18181.

Verspachtelung der Gipsplatten gemäß Merkblatt Nr. 2
des Bundesverbandes der Gipsindustrie e.V.
Qualitätsstufe Q2 Standardverspachtelung.
Verarbeitung gemäß DIN 18181.

Ausführung gemäß Knauf Detailblatt D11.de.
System: Knauf Plattendecke D112.de o. glw.

Angebotenes Fabrikat:_________________________
  (vom Bieter
einzutragen)
Menge: 155,000 m2

**01.02.0004 Aluminium-Dampfsperrfolie**
Zulage zu Pos. 1.2.3, für Einbau einer
Aluminium-Dampfsperrfolie einschl. Stoßverklebung und
Luftdichtem Wandanschluss.
Menge: 155,000 m2

**01.02.0005 Revisionsklappe**
Knauf alutop Revisionsklappe Basis 400x400
Revisionsklappe für Vorsatzschale/ Montagewand *
incl. Auswechslung,*

für den Einbau in 24 mm dick beplankte Konstruktionen,
liefern und einbauen, als Standardausführung,
mit Oberfläche in Metalloptik weiß pulverbeschichtet,
Abmessung (lichter Durchgang): 400 x 400 mm,
Ausgestattet mit Vierkant-Verriegelung.
Erzeugnis: Knauf alutop Revisionsklappe Basis

Angebotenes Fabrikat:_________________________
  (vom Bieter
einzutragen)
Menge: 15,000 St

**01.02.0006 Deckenschott**
Deckenschott über den Türelementen herstellen
Wanddicke: 12,5cm
Schotthöhe: 30cm
Gesamtlänge ca. 1,50 bis 2,00m
Menge: 3,000 St

**01.02.0007 Ausschnitt**
Ausschnitt als Zulage in abgehängte Gispkartondecke für
Elektroinstallation
Maße : 300 x 300 mm
Menge: 7,000 St

**01.02.0008 Türöffnungen herstellen, als Zulage**
Zulage für das Herstellen von Türöffnungen in
Gipskarton-
Ständerwänden mit Türpfosten aus C-Ständerprofilen,
incl.
aller erforderlichen Verstärkungsprofile, nach den
Herstellervorschriften zu Pos. Nr. 1.2.1
Bauöffnungsmaße:  B= 760-885cm, H= 228cm
Fertigwanddicke:  175 mm
Menge: 6,000 St

**01.02.0009 Vorsatzschale / WC d= 15cm**
Gipskartonplatten- Vorsatzschale mit CW/UW-
Profilen, 50 mm, vor Massiv- oder Leichtbauwänden
ohne Verbindung, schallgetrennt davorgestellt, liefern
und montieren; Montage nach Herstellerrichtlinien;
Oberfläche fertig für Fliesen.
Dämmung:  Mineralw. 40 mm
Beplankung:  2 x 12,5 mm Gipskartonplatten
Konstruktionstiefe:  15 cm
Einbauhöhe:  1,10 m- 2,77 m
Fabrikat:  z.B. System Knauf W 625

Angebotenes Fabrikat:_________________________
  (vom Bieter
einzutragen)
Menge: 15,000 m2

**01.02.0010 Vorsatzschale / WC d= 23cm**
Gipskartonplatten- Vorsatzschale mit CW/UW-
Profilen, 50 mm, vor Massiv- oder Leichtbauwänden
ohne Verbindung, schallgetrennt davorgestellt, liefern
und montieren; Montage nach Herstellerrichtlinien;
Oberfläche fertig für Fliesen.
Dämmung:  Mineralw. 40 mm
Beplankung:  2 x 12,5 mm Gipskartonplatten
Konstruktionstiefe:  23 cm
Einbauhöhe:  1,10 m- 2,77 m
Fabrikat:  z.B. System Knauf W 625

Angebotenes Fabrikat:_________________________
  (vom Bieter
einzutragen)
Menge: 75,000 m2

#### 01.03 Stundenlohnarbeiten

*Hinweis*
Stundenlohnarbeiten für nicht erfasste Leistungen

**01.03.0001 Stundenlohnarbeit / Vorarbeiter**
Stunden eines Vorarbeiters für nicht erfasste
Leistungen gegen besonderen Nachweis einschließlich
aller Lohnnebenkosten.
Menge: 10,000 Std

**01.03.0002 Stundenlohnarbeit / Facharbeiter**
Stunden eines Facharbeiters für nicht erfasste
Leistungen
gegen besonderen Nachweis einschließlich aller
Lohnnebenkosten.
Menge: 10,000 Std

**01.03.0003 Stundenlohnarbeit / Helfer**
Stunden eines Helfers für nicht erfasste Leistungen
gegen besonderen Nachweis einschließlich aller
Lohnnebenkosten.
Menge: 10,000 Std

USt %: 19,00
